# LBB Instandhaltung 2026
Angebotsaufforderung (GAEB DA XML 3.2, DA83)
Projekt: 700263301
Währung: EUR
Nebenangebote zugelassen: ja
Erstellt mit: GXML Toolbox V3.3 R20230829, iTWO_64 V24.0.667, 15.07.2026

## BAUBESCHREIBUNG
Allgemein:

Alle im LV beschriebenen Leistungen sind grundsätzlich einschließlich kompletter Lieferung, betriebsfertiger
Montage und betriebsfertiger Übergabe anzubieten. Es wurde deshalb bei den einzelnen Positionen auf selbstverständliche Ausdrücke wie liefern, verlegen, installieren, montieren, beschaffen und betriebsfertiger Anschluss soweit wie möglich verzichtet. Sollen nur Einzelleistungen wie z.B. Nur Lieferung oder nur Montage ausgeführt werden, so ist dies im Text ausdrücklich beschrieben.

BAUBESCHREIBUNG (allgemeine Beschreibung der Bauaufgabe gem. § 7b VOB/A
  bzw. § 7b EU VOB/A)

0.0  Allgemein

0.1.  Angaben zur Baustelle

0.1.1.  Lage der Baustelle, Umgebungsbedingungen, Zufahrtsmöglichkeiten und Beschaffenheit der Zufahrt sowie etwaige Einschränkungen bei ihrer Benutzung
  .......

0.1.2.  Besondere Belastungen aus Immissionen sowie besondere klimatische oder betriebliche Bedingungen
  .......

0.1.3.  Art und Lage der baulichen Anlagen, z. B. auch Anzahl und Höhe der Geschosse
  .......

0.1.4.  Verkehrsverhältnisse auf der Baustelle, insbesondere Verkehrsbeschränkungen
  .......

0.1.5.  Für den Verkehr freizuhaltende Flächen
  .......

0.1.6.  Art, Lage, Maße und Nutzbarkeit von Transporteinrichtungen und Transportwegen, z. B. Montageöffnungen
  .......

0.1.7.  Lage, Art, Anschlusswert und Bedingungen für das Überlassen von Anschlüssen für Wasser, Energie und Abwasser
  .......

0.1.8.  Lage und Ausmaß der dem Auftragnehmer für die Ausführung seiner Leistungen zur Benutzung oder Mitbenutzung überlassenen Flächen und Räume
  .......

0.1.9.  Bodenverhältnisse, Baugrund und seine Tragfähigkeit. Ergebnisse von Bodenuntersuchungen
  .......

0.1.10.  Hydrologische Werte von Grundwasser und Gewässern, Art, Lage, Abfluss, Abflussvermögen und Hochwasserverhältnisse von Vorflutern. Ergebnisse von Wasseranalysen
  .......

0.1.11.  Besondere umweltrechtliche Vorschriften
  .......

0.1.12.  Besondere Vorgaben für die Entsorgung, z. B. Beschränkungen für die Beseitigung von Abwasser und Abfall
  Bauschutt, Erdaushub, Abfall und Sonderabfall im Rahmen der im Leistungsverzeichnis beschriebenen Leistungen sind unter Beachtung der ATV DIN 18299 VOB/C und des Kreislaufwirtschaftsgesetzes (KrWG) zu behandelt.

  siehe auch Pkt. 0.2.15

0.1.13.  Schutzgebiete oder Schutzzeiten im Bereich der Baustelle, z. B. wegen Forderungen des Gewässer-, Boden-, Natur-, Landschafts- oder Immissionsschutzes; vorliegende Fachgutachten oder dergleichen
  .......

0.1.14.  Art und Umfang des Schutzes von Bäumen, Pflanzenbeständen, Vegetationsflächen, Verkehrsflächen, Bauteilen, Bauwerken, Grenzsteinen und dergleichen im Bereich der Baustelle
  .......

0.1.15.  Art und Umfang der Regelung und Sicherung des öffentlichen Verkehrs
  .......

0.1.16.  Im Bereich der Baustelle vorhandene Anlagen, insbesondere Abwasser- und Versorgungsleitungen

  Über das Vorhandensein und die Lage aller vorkommenden Erdleitungen wie Kanalisation, Dränage, Wasserversorgung, Gasversorgung, Heizungsversorgung, Telefon und  Stromleitung hat der Auftragnehmer nach Rücksprache mit der Bauleitung bei den zuständigen Stellen vor Beginn der Arbeiten ausreichend Informationen schriftlich einzuholen. Der AN hat durch Schutzmaßnahmen sicherzustellen, dass Beschädigungen an den Leitungen unterbleiben und haftet im Schadensfalle. Im Schadensfall sind der AG und die zuständigen Stellen für die Leitungssysteme unverzüglich zu informieren.
  .......

0.1.17.  Bekannte oder vermutete Hindernisse im Bereich der Baustelle, z. B. Leitungen, Kabel, Dräne, Kanäle, Bauwerksreste und, soweit bekannt, deren Eigentümer
  .......

0.1.18.  Bestätigung, dass die im jeweiligen Bundesland geltenden Anforderungen zu Erkundungs-
  und gegebenenfalls Räumungsmaßnahmen hinsichtlich Kampfmittel erfüllt wurden
  .......

0.1.19.  Gegebenenfalls gemäß der Baustellenverordnung getroffene Maßnahmen

  Entsprechend der "Verordnung über Sicherheit und Gesundheitsschutz auf Baustellen" (Bau-stellenverordnung - BaustellV) vom 10.06.1998, in der aktuellen Fassung, werden seitens des Auftraggebers für diese Baumaßnahme die nachfolgend aufgeführten Schritte unternommen:

        - Vorankündigung der Baumaßnahme an die zuständige Strukturgenehmigungsdirektion,
        - Ausarbeitung eines Sicherheits- und Gesundheitsschutzplans (SiGe-Plan),
        - Bestellung eines Sicherheits- und Gesundheitsschutzkoordinators (SiGeKo) für den Zeitraum
  der Planung und Durchführung der Baumaßnahme,
        - Erstellung bzw. Aktualisierung der Unterlage für spätere Arbeiten (UfsA).

  Vom Auftragnehmer sind in Erfüllung seiner Pflichten, bezogen auf die Umsetzung der o.g.
  Verordnung im Zusammenhang mit den v.g. Leistungsschritten des Auftraggebers, die nachfolgenden Hinweise zu beachten und die nachfolgend geforderten Beiträge zu erbringen.
  Die sich hieraus ergebenden Aufwendungen des AN werden nicht gesondert vergütet. Dies
  ist bei der Kalkulation des Angebotes zu berücksichtigen.

0.1.19.1.  Zur Baustellenverordnung

  Aus der Baustellenverordnung erwachsen sowohl dem AG als auch dem AN vielfältige Pflichten. Die BaustellV und die dazugehörigen aktuell geltenden Regeln zum Arbeitsschutz auf Baustellen (RAB), welche die BaustellV konkretisieren, sind zu berücksichtigen.

0.1.19.2.  Zur Vorankündigung der Baumaßnahme

  Für die Erstellung der Vorankündigung und Aufstellung des Sicherheits- und Gesundheits- schutzplans (SiGe-Plans) durch den AG hat im Falle der Auftragserteilung der AN dem
  AG auf der Basis der Vertragsbedingungen unverzüglich eine Liste mit folgenden Angaben
  vorzulegen. Die Kosten hierfür sind in die Einheitspreise E.P. einzurechnen, es erfolgt keine
  besondere Vergütung.

        (1) Für die Leistungen, die gem. Vertragsbedingungen im eigenen Betrieb ausgeführt werden:
        - Benennung der Leistungen
        - Anzahl des zum Einsatz kommenden Personales (Beschäftigten)

        (2) Für die Leistungen, die gem. den Vertragsbedingungen von Nachunternehmern ausgeführt werden:
        - Namen und Anschriften der Nachunternehmer
        - Benennung der Leistungen
        - Anzahl des zum Einsatz kommenden Personals (Beschäftigten)
        - Mitgliedsnummer der Berufsgenossenschaft des Nachunternehmers

        (3) - Name und Anschrift des Bauleiters
        - Name und Anschrift des Sicherheitsverantwortlichen
        - Name und Anschrift der Ersthelfer

        (4) - Gefährdungsbeurteilung und Belastungsanalyse der einzelnen Gewerke

        (5) - Verbindlicher Bauablaufplan
  aus dem die einzelnen Arbeitsschritte (z.B. bei Rohbau: Bodenplatte, Außenmauerwerk
  EG, Außenmauerwerk OG, Decke betonieren, Dachstuhl aufstellen usw.) und ggfls.
  gegebenenfalls Bauabschnitte erkennbar werden.
  Änderungen im Bauablauf sind in einem aktualisierten Bauablaufplan dem AG bekannt
  zu geben.
  Sofern der Bauablaufplan mit EDV-Programm erstellt wird, sollte die entsprechende Datei
  im Format "PRIMAVERA" oder "MPX" zur weiteren Bearbeitung erstellt werden.
  Im Falle von Änderungen zu (1) bis (5) (hierzu sind die Vertragsbedingungen im Übrigen
  zu beachten) ist dem AG unverzüglich der aktuelle Stand schriftlich mitzuteilen, so dass
  eine Anpassung des SiGe-Plans zeitnah erfolgen kann.
  Weitere mögliche Datenaustauschformate wie *.xer; *.xlm oder *.mpp sind ggfls. mit
  dem AG abzustimmen.
  Die aktualisierten Bauablaufpläne sind dem AG zusätzlich als *.pdf- Datei zu übergeben.
  Die Vorankündigung wird vom AG sichtbar auf der Baustelle ausgehängt.

0.1.19.3.  Zum Sicherheits- und Gesundheitsschutzplan:

  Der Sicherheits- und Gesundheitsschutzplan weist die bei der betreffenden Baustelle anzu- wenden Arbeitsschutzbestimmungen aufs und enthält die für besonders gefährliche Arbeiten zu treffenden besonderen Maßnahmen.
  Besondere betriebliche Tätigkeiten oder Abläufe auf dem Gelände hat der AN zur Erstellung
  des SiGe-Plans vorab mitzuteilen.
  Soweit es sich bei den zutreffenden Maßnahmen um die Einhaltung der allgemeinen Schutz-
  und Sicherheitsmaßnahmen handelt (Nebenleistungen nach DIN 18299 Ziff. 4.1.4), erfolgt
  hierfür keine besondere Vergütung.
  Besondere Leistungen nach VOB C ATV DIN 18299 Ziff. 4.2.3, Ziff.4.2.4 und Ziff. 4.2.5 sind in den Leistungstexten besonders erfasst.

0.1.19.4.  Zur Bestellung des Sicherheits- und Gesundheitsschutzkoordinators:

  Die lt. den einschlägigen Bestimmungen dem AN obliegenden Verpflichtungen bzgl. der Einhal-tung der Sicherheits- und Gesundheitsschutzmaßnahmen bleiben von der Einschaltung des SiGeKos seitens des AG unberührt.
  Der Sicherheits- und Gesundheitsschutzkoordinator ist grundsätzlich auf der Baustelle nicht weisungsbefugt, es sei denn, es ist Gefahr im Verzug für Leben, Leib und Gesundheit. Im Sinne der Zielsetzung der Baustellenverordnung, einer Vermeidung der Gefährdung aller auf der Baustelle beschäftigten Personen bzw. aller für die Baumaßnahme arbeitenden Personen und Dritte, wird jedoch ein kooperatives Verhalten der Vertragspartner gewünscht und erwartet.

0.1.19.5.  Dokumentationen

  Gemäß DGUV Vorschrift 1 BGV A1 "Grundsätze der Prävention", hat der Unternehmer die Arbeitsbedingungen seiner Mitarbeiter zu beurteilen und entsprechende Maßnahmen zur Verringerung oder Ausschaltung des Gefährdungspotentials zu planen.

  Sowohl die Gefährdungsbeurteilung und Belastungsanalyse, als auch die Maßnahmenplanung
  sind entsprechend zu dokumentieren und verbleiben in der Verantwortung des AN.
  Die Dokumentationen sind dem SiGe-Koordinator vor Baubeginn zur Kenntnis zu geben.

  Alle weiteren, gemäß DGUV Vorschrift 1 erforderlichen Dokumentationen sind dem
  Bauherrn bzw. SiGe-Koordinator auf Verlangen vorzulegen.

  Vor Baubeginn sind dem AG bzw. SiGe-Koordinator folgende Informationen zu liefern:

  Auflistung aller an der Baumaßnahme tätigen Unternehmer (auch Subunternehmer)
  einschl. Benennung der entsprechenden Berufsgenossenschaft und Mitgliedsnummer

  Benennung der Verantwortlichen aller beteiligten Unternehmer auf der Baustelle (Geschäftsführer, Bauleiter, Polier, Vorarbeiter, Kolonnenführer etc.).

  Benennung der Sicherheitsverantwortlichen aller beteiligten Unternehmer auf der Baustelle

  Benennung der Ersthelfer aller beteiligten Unternehmer auf der Baustelle

0.1.20.  Besondere Anordnungen, Vorschriften und Maßnahmen der Eigentümer (oder der anderen Weisungsberechtigten) von Leitungen, Kabeln, Dränen, Kanälen, Straßen, Wegen, Gewässern, Gleisen, Zäunen und dergleichen im Bereich der Baustelle
  .......

0.1.21.  Art und Umfang von Schadstoffbelastungen, z. B. des Bodens, der Gewässer, der Luft, der Stoffe und Bauteile; vorliegende Fachgutachten oder dergleichen
  .......

0.1.22.  Art und Zeit der vom Auftraggeber veranlassten Vorarbeiten
  .......

0.1.23.  Arbeiten anderer Unternehmer auf der Baustelle

0.2.  Angaben zur Ausführung

0.2.1.  Vorgesehene Arbeitsabschnitte, Arbeitsunterbrechungen und Arbeitsbeschränkungen nach
  Art, Ort und Zeit sowie Abhängigkeit von Leistungen anderer
  .......

0.2.2.  Besondere Erschwernisse während der Ausführung z. B. Arbeiten in Räumen, in denen der
  Betrieb weiterläuft, Arbeiten im Bereich von Verkehrswegen oder bei außergewöhnlichen
  äußeren Einflüssen

0.2.3.  Vorgaben, die sich aus dem SiGe-Plan gemäß Baustellenverordnung ergeben

0.2.4.  Art und Umfang von Leistungen zur Unfallverhütung und zum Gesundheitsschutz für
  Mitarbeiter anderer Unternehmen, z. B. trittsichere Abdeckungen
  .......

0.2.5.  Besondere Anforderungen für Arbeiten in kontaminierten Bereichen, gegebenenfalls
  besondere Anordnungen für Schutz- und Sicherheitsmaßnahmen
  .......

0.2.6.  Besondere Anforderungen an die Baustelleneinrichtung und Entsorgungseinrichtungen, z. B.
  Behälter für die getrennte Erfassung
  .......

0.2.7.  Besondere Anforderungen an das Auf- und Abbauen sowie Vorhalten von Gerüsten

0.2.8.  Mitbenutzung fremder Gerüste, Hebezeuge, Aufzüge, Aufenthalts- und Lagerräume,
  Einrichtungen und dergleichen durch den Auftragnehmer
  .......

0.2.9.  Wie lange, für welche Arbeiten und gegebenenfalls für welche Beanspruchung der
  Auftragnehmer Gerüste, Hebezeuge, Aufzüge, Aufenthalts- und Lagerräume, Einrichtungen
  und dergleichen für andere Unternehmer vorzuhalten hat
  .......

0.2.10.  Verwendung oder Mitverwendung von wiederaufbereiteten (Recycling-) Stoffen
  .......

0.2.11.  Anforderungen an wiederaufbereitete (Recycling-)Stoffe und an nicht genormte Stoffe und
  Bauteile
  .......

0.2.12.  Besondere Anforderungen an Art, Güte und Umweltverträglichkeit der Stoffe und Bauteile,
  auch z. B. an die schnelle biologische Abbaubarkeit von Hilfsstoffen
  Alle zu verwendenden Holzprodukte müssen nach FSC, PEFC oder gleichwertig zertifiziert
  sein oder die für das jeweilige Herkunftsland geltenden Kriterien FSC oder PEFC einzeln erfüllen.
  .......

0.2.13.  Art und Umfang der vom Auftraggeber verlangten Eignungs- und Gütenachweise
  .......

0.2.14.  Unter welchen Bedingungen auf der Baustelle gewonnene Stoffe verwendet werden dürfen
  oder müssen oder einer anderen Verwertung zuzuführen sind
  .......

0.2.15.  Regelungen zur Entsorgung

  Der Begriff Entsorgung wird nachfolgend als Sammelbegriff für alle Arten der Abfallbehandlung verwendet. Als Abfälle werden nachfolgend die bei der Baumaßnahme anfallenden Bau- und Abbruchabfälle bezeichnet. Der Begriff Verwertungs- oder Beseitigungsanlage wird nachfolgend als Sammelbegriff für die abfallrechtlich zugelassene Stelle verwendet, an der die Verwertung oder Beseitigung des Abfalls letztlich erfolgt. Im Leistungstext der einzelnen Positionen ist vorgegeben, ob der bei der Ausführung der vertraglichen Leistung anfallende Wertstoff bzw. Abfall bei der Entsorgung zu verwerten oder zu beseitigen ist.

        1. Entsorgung von Abfällen Allgemeine Regelungen

  Anstelle des Formblatt 241 des Vergabehandbuches (VHB) gelten die Regelungen dieser Vorbemerkungen als:
        - Ergänzung der Aufforderung zur Abgabe eines Angebotes
        - Ergänzung der besonderen Vertragsbedingungen

  Der Auftragnehmer überlässt, unter Beachtung der gesetzlich vorgegebenen Überlassungspflichten, die Abfälle aus dem Bereich des Auftraggebers der jeweiligen Verwertungs- oder Beseitigungsanlage. Bei der vom Auftragnehmer anzubietenden Verwertungs- oder Beseitigungsanlage ist zwingend zu beachten, dass diese nach vertraglicher Vorgabe eine Entsorgung durch Verwertung oder Beseitigung durchführt.

  Soweit in den Vergabeunterlagen gefordert, hat der Bieter auf Verlangen der Vergabestelle
  bzw. des Auftraggebers, zu dem von der Vergabestelle bzw. dem vom Auftraggeber
  geforderten  Zeitpunkt, positionsweiße gemäß Leistungsverzeichnis:
  die Verwertungs- oder Beseitigungsanlage zu benennen, in welcher der Abfall tatsächlich behandelt oder abgelagert wird, und
  nachzuweisen, dass die Verwertungs- bzw. Beseitigungsanlage zur Aufnahme des Bau- und Abbruchabfalles berechtigt ist.

  Mit Auftragserteilung werden die angebotenen Verwertungs- und Beseitigungsanlagen Vertragsbestandteil.

  Nach Auftragserteilung und spätestens 6 Werktage vor Einleitung der Entsorgung ist weiterhin vom Auftragnehmer nachzuweisen das, die Betreiber der Verwertungs- bzw.
  Beseitigungsanlage sich damit einverstanden erklären, dass die Abfallwirtschaftsbehörde dem Auftraggeber Auskunft über ihre Eignung zur Durchführung einer ordnungsgemäßen Abfallentsorgung erteilt.
  Die Betreiber der Verwertungs- bzw. Beseitigungsanlage erklären, die Bau- und
  Abbruchabfällen abzunehmen.
  Die nach Kreislaufwirtschaftsgesetz für die Betriebstätigkeit von Sammlern, Beförderern, Händlern und Maklern von Abfällen erforderliche Anzeige erfolgt ist bzw. die erforderliche Erlaubnis vorliegt.

  Ohne Vorlage der vorgenannten Nachweise und Erklärungen beim Auftraggeber darf der Entsorgungsvorgang nicht eingeleitet werden.

  Wird für die Verwertung bzw. Beseitigung der Bau- und Abbruchabfälle eine andere als die in
  der Leistungsbeschreibung genannte Lösung der Verwertung bzw. Beseitigung angeboten, hat der Bieter mit seinem Angebot mindestens nachzuweisen, dass die vorgesehene Verwertungs-  bzw. Beseitigungsanlage zur Aufnahme des Abfalls berechtigt ist und deren Betreiber bestätigt hat, dass er die Bau- und Abbruchabfälle annehmen wird. Bei Andienungspflicht (in der Regel gefährliche Abfälle zur Beseitigung) die Bestätigung der Abfallwirtschaftsbehörde vorliegt. Die Kosten der Abfallverwertung in die Einheitspreise eingerechnet sind.

  Der Auftragnehmer wird sich bemühen, bei der Erbringung seiner Leistung Abfälle zu
  vermeiden (Bemühensklausel).

  Der Auftragnehmer wird mit Aufnahme seiner Tätigkeit Abfallerzeuger und zugleich Besitzer der in der Leistungsbeschreibung näher aufgeführten Bau-und Abbruchabfälle. Er übernimmt die Pflichten des Auftraggebers zur Verwertung und Beseitigung der Bau- und Abbruchabfälle unter Beachtung der einschlägigen gesetzlichen, insbesondere abfallrechtlichen Bestimmungen
  sowie des Standes der Technik und führt die von ihm zu erbringenden Nachweise.

  Der Auftragnehmer trifft alle erforderlichen Vorkehrungen, um Bau- und Abbruchabfälle nach den geltenden Vorschriften getrennt zu erfassen und zu halten sowie einer sachgerechten Entsorgung zuzuführen.

  Die Planung und Steuerung des Bauablaufes für die Entsorgung liegt in der Verantwortung des Auftragnehmers.
  Die nach den abfallrechtlichen Bestimmungen zum Nachweis einer ordnungsgemäßen Entsorgung erforderlichen Erklärungen/Bestätigungen, Belege usw. sind dem Auftraggeber vorzulegen. Dies gilt hinsichtlich der Verantwortung für die Nachweisführung nicht gefährlicher Abfälle nach LAGA, bzw. Ersatzbaustoffverordnung.
  Bei gefährlichen Abfällen wird der digitale Entsorgungsnachweis einschließlich Begleitscheinverfahren und Verbleibkontrolle durch den Auftraggeber selbst erstellt.
  Bei nicht gefährlichen Abfällen hat der Auftragnehmer das vom Auftraggeber gefertigte Muster "Entsorgungsnachweisschein" zu verwenden und damit den Nachweis über die ordnungsgemäße Entsorgung zu führen. Das Muster liegt den Vergabeunterlagen bei und ist beim Auftraggeber erhältlich.

        2. Verfahrenshinweise und Vorgaben für die Kalkulation und Preisermittlung der Entsorgungsleistungen

  Sofern im Leistungsverzeichnis nicht ausdrücklich anders vorgegeben, erstellt der Auftraggeber die erforderliche Abfalldeklaration durch einen vom Auftraggeber beauftragten Fachgutachter. Der Auftraggeber veranlasst dazu die Analytik und Probenahme der nach den abfallrechtlichen Bestimmungen und den Vorgaben der jeweiligen vom Auftragnehmer angebotenen Verwertungs- und/oder Beseitigungsanlage erforderlichen Abfalldeklaration zur Charakterisierung des Abfalls.
  Die maximale Menge, die durch jeweils eine Deklarationsanalyse des Abfalles charakterisiert werden darf, richtet sich nach den Annahmebedingungen der Verwertungs- oder Beseitigungsanlage. Der Auftraggeber wird diese Deklarationsanalyse erst durchführen, wenn bei der jeweiligen Abfallcharge die vorgenannte maximal zulässige Menge erreicht ist.
  Sofern keine andere Vorgabe nach der Leistungsbeschreibung erfolgt, wird eine Beprobung geringerer Teilchargen zur Entsorgung nur dann vom Auftraggeber veranlasst, wenn die tatsächliche Gesamtmenge der jeweiligen Abfallcharge geringer ist, als die vorgenannte maximal zulässige Menge nach Entsorgervorgabe ist und somit keine weitere Deklarationsanalytik für die Abfallcharge erforderlich werden kann.
  Der Auftragnehmer hat den Auftraggeber rechtzeitig zu unterrichten, wenn eine Probenahme und Analytik zur Abfalldeklaration erforderlich wird.

  Dem Auftraggeber ist dazu vom Auftragnehmer der vollständige Umfang der nach den abfallrechtlichen Bestimmungen und nach Vorgabe der vom Auftragnehmer angebotenen Verwertungs- oder Beseitigungsanlage zur Charakterisierung des Abfalls erforderlichen Analytik schriftlich mitzuteilen.
  Vom Zeitpunkt dieser Mitteilung und Übergabe der vorgenannten Unterlagen durch den Auftragnehmer bis zum Vorliegen des Ergebnisses der vom Auftraggeber durchgeführten Probenahme ist ein Zeitbedarf bis zu 10 Werktagen einzukalkulieren. Für ab dem 01.08.2023 durchzuführende Untersuchungen nach Ersatzbaustoffverordnung ist von einem Zeitbedarf von 10-15 Tagen auszugehen.
  Der Auftragnehmer hat diesen Zeitbedarf im Rahmen seiner Kalkulation und Planung seines Bauablaufes bzw. im Rahmen der vom Auftraggeber vorgegebenen zeitlichen Ausführung (ggf. Einzelfristen) für die Gesamtmaßnahme zu berücksichtigen.
  Bei der Entsorgung von gefährlichem Abfall ist auch der dort nachfolgend beschriebene zusätzliche Zeitbedarf für die Durchführung des Abfallnachweisverfahrens zu beachten.
  Zusätzliche oder zeitversetzte Entsorgungsleistungen, die auf der Nichtbeachtung dieser Vorgaben beruhen, werden nicht vergütet (insbesondere Mehraufwendungen für An- und Abfahrten, Gerät und Personal).

  Alle Kosten, die im Zusammenhang mit der Entsorgung (Verwertung oder Beseitigung) der Abfälle entstehen, sind mit Ausnahme der SAM-Gebühren und der Kosten für die vom Auftraggeber durchzuführende Abfalldeklaration in den dafür vorgesehenen vertraglichen Einheitspreisen zu kalkulieren.
  Hierzu gehören u. a. auch das entsorgungsgerechte Zerkleinern, Laden, ggf. erforderliches Vorbehandeln oder Verpacken und Transportieren des Abfalls zu der vom Bieter angebotenen bzw. kalkulierten Verwertungs- oder Beseitigungsanlage, Beantragen, Erstellen und Einholen der erforderlichen Beförderungserlaubnis etc. der im Leistungsverzeichnis benannten Abfallschlüssel für die jeweils aufgeführten Materialien.
  In die Leistungspositionen für die Entsorgung der Bau- und Abbruchabfälle sind die Kosten für den Transport der zu entsorgenden Bau- und Abbruchabfälle von der Baustelle bis zu der vom Bieter angebotenen Verwertungs- oder Beseitigungsanlage einzurechnen.

  Bei der Entsorgung von gefährlichem Abfall anfallende SAM-Gebühren trägt der Auftraggeber (AG).

  Sofern die mit Vertragsabschluss vereinbarte Verwertungs- oder Beseitigungsanlage für die Verwertung- oder Beseitigung ausfällt oder Ihre Eignung nicht nachgewiesen ist, hat der Auftragnehmer für Ersatz zu sorgen und die entsprechenden Nachweise, wie beschrieben, vorzulegen.
  Die Vertragspreise bleiben hiervon unberührt.

        3. Entsorgung von gefährlichem Abfall

  Bei der Entsorgung von gefährlichem Abfall erfolgt die digitale Abwicklung über die SAM Mainz bzw. die ZKS durch den Auftraggeber bzw. dessen Sonderbeauftragte selbst (Antragsstellung, Entsorgungsnachweise, Begleitscheine, Übernahmescheine, Führung Abfallregister).

  Der Auftragnehmer hat dem Auftraggeber alle notwendige Unterstützung und Informationen zur Durchführung der Entsorgung, nach Maßgabe seiner vertraglichen Verpflichtungen, so rechtzeitig zur Verfügung zu stellen, dass der Entsorgungsvorgang im Rahmen der geplanten Bauausführung ohne Verzögerungen/Behinderungen eingeleitet werden kann.

  Die Erstellung des Entsorgungsnachweises für gefährliche Abfälle im Rahmen des elektronischen Abfallnachweisverfahrens hat vom Zeitpunkt des Vorliegens aller vom Auftragnehmer zu liefernden Angaben und der Deklarationsanalyse zum zu entsorgenden
  Abfall bis zur Genehmigung durch die SAM Mainz (Sonderabfallmanagement) einen Zeitbedarf von bis zu 30 Werktagen. Der Auftragnehmer hat diesen Zeitbedarf im Rahmen seiner Kalkulation und Planung seines Bauablaufes bzw. im Rahmen der vom Auftraggeber vorgege- benen zeitlichen Ausführung (ggfs. Einzelfristen) für die Gesamtmaßnahme zu berücksichtigen.

  Erst nach Vorliegen der behördlichen Genehmigung zur Entsorgung kann der gefährliche Abfall vom Auftragnehmer der vertraglichen bzw. von der SAM zugewiesenen Entsorgungsstelle, je nach Abfalldeklaration, zugeführt werden.

        4. Entsorgung nicht gefährlicher Abfälle

  Die anfallenden Abfälle können erst nach Vorliegen aller Annahme- und Transport-voraussetzungen entsorgt werden.
  Der Auftragnehmer hat dies dem Auftraggeber spätestens 6 Werktage vor Einleiten der Entsorgung nachzuweisen.

  Der Auftragnehmer hat zur internen Dokumentation der Entsorgung nicht gefährlicher Abfälle
  für alle Entsorgungsleistungen, getrennt nach Abfallschlüssel und vertraglich zugeordneter Ordnungszahl, interne Entsorgungsnachweisscheine nach dem beigefügten Muster
  "Entsorgungsnachweisschein" zu führen.

  Die nach den abfallrechtlichen Bestimmungen zum Nachweis einer ordnungsgemäßen Entsorgung erforderlichen Erklärungen/Bestätigungen, Belege wie Wiege-, Begleit-, Übernahmescheine, Annahmeerklärungen, die der Auftragnehmer (als 1. oder 2. Abfallerzeuger) selbst für seine Nachweisführung der Abfallbehandlung benötigt, sind dem Auftraggeber vollständig zur Verfügung zu stellen.
  Weiterhin sind lückenlos die Entsorgungsnachweisscheine vorzulegen.

        5. Rechnungsbegleichung zu den Entsorgungsleistungen

  Die Vergütung für Entsorgungsleistungen wird erst fällig, wenn zuvor:

  a) die zur ordnungsgemäßen Entsorgung erforderlichen abfallrechtlichen Nachweise, Erklärungen /Bestätigungen und Belege wie Liefer-, Wiege-, Begleit-, Übernahmescheine, Annahmeerklärungen dem Auftraggeber vom Auftragnehmer im Original vorgelegt wurden.

  b) für die nicht der Nachweisverordnung unterliegenden, nicht gefährlichen Abfälle, lückenlos alle Entsorgungsnachweisscheine vorgelegt wurden.
  c) eine schriftliche Bestätigung der Betreiber der Verwertungs- oder Beseitigungsanlage vorgelegt wurde, aus der ersichtlich ist, für welche Menge und welches angelieferte Material die Kosten der Abfallverwertung oder Abfallbeseitigung entrichtet wurden. Die Kosten sind positionsweise gemäß Leistungsverzeichnis offenzulegen und mit Vorlage der Rechnungen der jeweiligen Verwertungs- und Beseitigungsanlage nachzuweisen.
  d) Sofern keine Kosten der Abfallverwertung oder Abfallbeseitigung zu entrichten sind, ist dies für die jeweilige Menge und das angelieferte Material durch eine schriftliche Bestätigung des Betreibers der Verwertungs- oder Beseitigungsanlage nachzuweisen.

  Alle im Zusammenhang mit vor genannten Vertragsbedingungen zur Entsorgung entstehenden Kosten sind, sofern sie nicht nachfolgend in Einzelpositionen gesondert ausgewiesen oder ausdrücklich vom Auftraggeber übernommen werden, in die Einheitspreise einzukalkulieren und werden nicht gesondert vergütet"

0.2.16.  Art, Anzahl, Menge oder Masse der Stoffe und Bauteile, die von Auftraggeber beigestellt
  werden, sowie Art, genaue Bezeichnung des Ortes und Zeit ihrer Übergabe
  .......

0.2.17.  In welchem Umfang der Auftraggeber Abladen, Lagern und Transport von Stoffen und
  Bauteilen übernimmt oder dafür dem Auftragnehmer Geräte oder Arbeitskräfte zur
  Verfügung stellt
  .......

0.2.18.  Leistungen für andere Unternehmer
  .......

0.2.19.  Mitwirken beim Einstellen von Anlageteilen und bei der Inbetriebnahme von Anlagen im
  Zusammenwirken mit anderen Beteiligte, z. B. mit dem Auftragnehmer für die
  Gebäudeautomation
  .......

0.2.20.  Benutzung von Teilen der Leistung vor der Abnahme
  .......

0.2.21.  Übertragung der Wartung während der Dauer der Verjährungsfrist für die Gewährleistungsansprüche für maschinelle und elektrotechnische/ elektronische Anlagen oder Teile davon,
  bei denen die Wartung Einfluss auf die Sicherheit und die Funktionsfähigkeit hat, durch einen
  besonderen Wartungsvertrag
  siehe Formblatt 242 Instandhaltung
  .......

0.2.22.  Abrechnung nach bestimmten Zeichnungen oder Tabellen
  .......

0.2.23  Sonstiges

        - Bautagesberichte
  Für die Dauer der Arbeiten sind Bautagesberichte mit Angaben über die Anzahl der
  Beschäftigten und die Art der Arbeiten zu führen und der Bauleitung des LBB wöchentlich
  vorzulegen.

        - Baustellenbesprechung
  Der Auftragnehmer hat zu den Baustellenbesprechungen die der Auftraggeber regelmäßig
  durchführt, einen geeigneten bevollmächtigten Vertreter zu entsenden.

## 37VE01 Amtsgericht BKS, Modernisierung der Aufzuganlage 26A0149
Datum: 15.07.2026

*Hinweis: Technische Bestimmungen*
0.4 Technische Bestimmungen

0.4.1
Die VOB-Bestimmungen insbesondere DIN 18382 (Nieder- und Mittelspannungsanlagen mit Nennspannungen bis 36 kV), DIN 18385 (Aufzuganlagen) und DIN 18299 (Allgemeine Regelungen für Bauarbeiten jeder Art) werden Vertragsbestandteil. Grundlage für die Planung und Ausführung sind die geltenden Vorschriften, Bestimmungen und Richtlinien, insbesondere:

A) Ausführung nach dem letzten Stand der Technik
B) die Unfallverhütungsvorschriften
C) Die Vorschriften, Regeln und Leitsätze des VDE in der neusten derzeit gültigen Fassung
D) die einschlägigen IEC- und EN-Normen

0.4.2
Abnahmen sind nach kompletter Fertigstellung der Anlagen förmlich und rechtzeitig schriftlich zu beantragen. Die Abnahme wird durchgeführt wenn folgende schriftl. Bestätigungen und Unterlagen dem Abnahmeantrag 3-fach in vollständiger Form beigefügt sind:
A) Erklärung, das alle abzunehmenden Anlagen mängelfrei und kompl. fertiggestellt sind.
B) Erklärung des Anlagenerrichters, das alle verwendeten Materialien sowie deren Verarbeitung den VDE-Vorschriften und Normen sowie den Herstellerverarbeitungsvorschriften genügen. (Installationsbescheinigung gem. UVV)
C) Protokoll über die durchgeführten Messungen und Prüfungen

0.4.3
Die Angebotspreise sind Festpreise.
Nachtragsleistungen zum Hauptangebot bedürfen der schriftlichen Beauftragung.
Für Nachträge sind die Vertragsgrundlagen des Hauptauftrages maßgebend.

0.4.4
Stundenlohnarbeiten werden nur vergütet, wenn sie vom Auftraggeber ausdrücklich beauftragt werden. Stundenlohnzettel müssen eindeutig erkennen lassen:
Vor- und Zuname, Beruf, Lohngruppe laut Tarif, die ausgeführten Arbeiten nach Zeit- und Materialaufwand.
Falls höher bezahlte Kräfte Arbeiten ausführen, die durch niedriger bezahlte Kräfte erledigt werden können, werden nur die niedrigen Sätze bezahlt. Eine Vergütung für Aufsichtspersonal (Meister, Vorarbeiter) erfolgt nur, wenn deren Einsatz von der Bauleitung besonders gefordert wird, oder deren Einsatz nach den UVV notwendig ist.

0.4.5
Alle eingebauten Installationsgeräte sind dauerhaft mit der Stromkreisnummer zu beschriften. Die Kennzeichnung erfolgt überwiegend auf dem Beschriftungsfeld der installierten Geräte. Die Beschriftung muss dauerhaft und maschinengeschrieben sein.

0.4.6
Allgemeine Leistungsbeschreibung:

Bei der Aufzuganlage im Bestand soll die Funktion gegen unkontrollierte Fahrkorbbewegung (UCM) nachgerüstet werden. Dafür soll die Steuerung inkl. Frequenzumrichter und der Geschwindigkeitsbegrenzer getauscht werden.
Es sei ausdrücklich erwähnt, dass der Fahrkorb bestehen bleibt und NICHT ausgetauscht wird. Der ALTE Antrieb wird ebenfalls NICHT getauscht. !

Arbeitsabläufe sowie Arbeitszeiten sind imVorfeld mit der Bauleitung abzuklären.

Bestand:
Tragkraft: 630 KG
Baujahr: 1987
Geschwindigkeit: 1,0 m/s
Förderhöhe: 9,710 m
Haltestellen: 4
Kabinengröße (nutzbar): 1,58 m^2
Norm: TRA 200

Die im Leistungsverzeichnis angegebenen Massen sind auf Grundlage der Planung
ermittelt. Die tatsächlichen Massen sind vom AN an der Baustelle zu Überprüfen.

Mit den im Leistungsverzeichnis enthaltenen Angaben über Bauart, Bauteile, Baustoff und Abmessungen gelten auch der Herstellungsvorgang und -ablauf bis zur fertigen Leistung, unter Zugrundelegung der Anerkannten Regeln der Technik und der Ausführungsbestimmungen der DIN-Normen als beschrieben.
Hierbei bedeutet Bauart:
Das Herstellen durch zusammenfügen der Baustoffe und Bauteile bis zurfertigen
Leistung. Alle Leistungen umfassen auch die Lieferung der dazugehörigen Stoffe und Bauteile einschl. abladen und lagern auf der Baustelle, wenn in der
Leistungsbeschreibung nichts anderes vorgeschrieben ist.

In die Einheitspreise sind mit einzukalkulieren:
- das Betriebsfertige verklemmen aller Leitungen, Verteilungen,
  Abzweigdosen einschl. Klein-, Isolier- und Befestigungsmaterial
  usw. auch wenn es nicht ausdrücklich in der
  Leistungsbeschreibung erwähnt ist.
- Dauerhafte, maschinengeschriebene Beschriftung aller
  Installationsgeräte und Abzweigdosen mit Stromkreisnummern.
- Bohrungen bis D=30mm in Trockenbauwände

### Bereich 1 Ertüchtigung Aufzuganlage

#### Abschnitt 1.1 Demontage

**1.1.10 Demontage**
bestehend aus:

- Anlage ausser Betrieb nehmen und vom Stromnetz trennen

- Festsetzen der Kabine- und des Gegengewichtes

- Entlasten des Getriebes

- Demontage Aufzugsteuerung
Menge: 1,000 Stck

#### Abschnitt 1.2 Entsorgung

**1.2.10 Abfall nicht gefährlich AVV170407 nicht schadstoffbelastet LKW AN transp. entsorgen Entsorg.-geb. AN**
Bau- und Abbruchabfälle, Metalle,
nicht gefährlich, Abfallschlüssel nach AVV (Abfallverzeichnis-Verordnung) 170407 Kabel,
nicht schadstoffbelastet,
auf Baustelle lagernd, in Behälter AN laden, mit LKW des AN transportieren, entsorgen, max. Gesamtgewicht ohne Beschränkung, Behältergröße nach Wahl des AN zum Lager/zur Anlage nach Wahl des AN, Mengenermittlung nach Wiegekarte, die Entsorgungsgebühren werden vom AN übernommen.
Menge: 10,000 kg
Leistungsbereichkatalog: 087
DIN276_06: 396
DIN276_08: 396

**1.2.20 Abfall nicht gefährlich AVV160214**
Abfälle aus elektrischen und elektronischen Geräten,
nicht gefährlich, Abfallschlüssel nach AVV (Abfallverzeichnis-Verordnung) 160214 gebrauchte Geräte,
nicht schadstoffbelastet, auf Gelände/Fläche des AN lagernd, in Behälter AN laden, mit LKW des AN transportieren, entsorgen, max. Gesamtgewicht ohne Beschränkung, Behältergröße nach Wahl des AN zur Verwertungsanlage, Mengenermittlung nach Wiegekarte, die Entsorgungsgebühren werden vom AN übernommen, Ausführung gemäß Einzelbeschreibung
Menge: 80,000 kg

**1.2.30 Abfall nicht gefährlich AVV 170101**
Bau- und Abbruchabfälle, Holz, Glas und Kunststoff,
nicht gefährlich, Abfallschlüssel nach AVV (Abfallverzeichnis-Verordnung) 170101 Betonabbruch
inkl. Containerkosten / Transport
nicht schadstoffbelastet,
in Behälter auf Baustelle lagernd, mit LKW des AN transportieren, max. Gesamtgewicht ohne Beschränkung, Behältergröße nach Wahl des AN zur Verwertungsanlage,
Menge: 20,000 kg

#### Abschnitt 1.3 Steuerung/Tableau

*Hinweis: Hinweis:*
Hinweis:
Der Probebetrieb, Einstellen der Fahreigenschaften und der Bündigkeit ist mit einzukalkulieren. Die Endprüfung nach Fertigstellung ist mit einzukalkulieren.
Die Türzugänge sind während der Umbauphase Abzusichern.

**1.3.10 Kommandosteuerung Personen-Lastenaufzug Schaltschrank Zweiknopfsammelsteuerung**
STLB-Bau 2025-10 069
Kommandosteuerung, für Personen-/Lastenaufzug, Ausführung der sicherheitsrelevanten Anwendungen als elektronische, programmierbare Systeme (PESSRAL), sämtliche Steuerungsparameter durch den Betreiber konfigurierbar, einschl. erforderlicher Dokumentationen und Passwörter sowie systembedingter Ein-/Ausgabegeräte, komplette Steuerung, einschl. der Feldgeräte, Störstrahlungsfestigkeit DIN EN 12016 und Störstrahlungsaussendung DIN EN 12015, Gesamtverzerrungsfaktor (THD) der Oberschwingungsstrom-Verzerrung max. 30 %, einschl. Schaltschrank, Steuerschrank im Triebwerksraum, Schalter und Taster der Rückholsteuerung bedienbar ohne Öffnen einer Schaltschrank- oder Schachttür, Fahrtenzähler mind. 7-stellig, Fehlerstrom-Schutzeinrichtung (RCD) aufgeteilt für Anlagen- und Personenschutz, mit allpoligem Überspannungsschutz, als Zweiknopfsammelsteuerung, beim Einfahren in die Haltestelle werden deren Außenrufe gelöscht.
Menge: 1,000 St
Leistungsbereichkatalog: 069
DIN276_08: 461
Kostengruppe DIN 276 2018-12: 461

**1.3.20 Frequenzumrichter 400VAC**
Frequenzumrichter zur Drehzahlverstellung von Dreiphasenwechselstrommotoren, leerlauf-, kurzschluss- und rückspeisungsfest, min./max. Drehzahlbegrenzung einstellbar, Über- und Unterspannungsbegrenzung, Temperatur- und Überstromschutz, Bemessungsbetriebsspannung 400 V AC,
Menge: 1,000 St
Leistungsbereichkatalog: 069
DIN276_08: 461
Kostengruppe DIN 276 2018-12: 461

**1.3.30 Inspektionssteuerung**
Durch den auf dem Kabinendach montiertem Steuergerät, welches gleichzeitig die Hauptklemmstelle auf dem Fahrkorb ist, ist ein bedienen der Anlage vom Fahrkorbdach aus möglich. Sobald die Inspektionssteuerung zugeschaltet wird, werden sämtliche Innen- und Außenrufe gelöscht, ein Annehmen weiterer Rufe wird verhindert. Durch einen Knebelschalter ist ein Auf- und Abwärtsfahren möglich, welches beim Loslassen des Schalters sofort abgebrochen wird.
Menge: 1,000 St

**1.3.40 LED Beleuchtung**
LED Streifen durch kompletten Schacht. Länge circa 9,7 m.
Menge: 1,000 St

**1.3.50 Bedienstelle Grube**
Lieferung und Montage einer Grubenbedienstelle.
Menge: 1,000 St

**1.3.60 Tableau Befehlsgeber Fahrkorb**
Tableau für Befehlsgeber im Fahrkorb, Maße, Beschriftung und Anordnung DIN EN 81-70, für folgende Funktionen:
- Fahrbefehl,
- Tür-Auf,
- Notruf,
Ausführung als Kurzhubtaster, quadratisch, Brailleschrift

Es soll zusätzlich ein Kippschalter im Tableau integriert sein. Dieser Kippschalter steuert den Lüfter in der Kabine. !!!
Menge: 1,000 St
Leistungsbereichkatalog: 069
DIN276_08: 461
Kostengruppe DIN 276 2018-12: 461

**1.3.70 Befehlsgeber Haltestelle**
Edelstahl gebürstet, Kurzhubtaster mit Braille-Schrift,  Brandfalllogo nach EN 81-73. Einbau in Türportal, 2 Taster; quadrtisch.
Menge: 4,000 St

**1.3.80 Verschleiffreies Absolutwertgeber Positioniersystem**
Absolutwertgeber für präzise Ermittlung der Position im Schacht. Inklsusive codiertem Band welches durch den kompletten Schacht gespannt wird.
Menge: 1,000 St

**1.3.90 Endschalter sowie Inspektionsendschalter**
Menge: 1,000 St

**1.3.100 Türantrieb**
Kabinentürantrib als geregelter Gleichstromantrieb.

Wichtig:
Lichtvorhang wurde kürzlich erneuert. Dieser soll erhalten bleiben und nicht mit kalkuliert werden. !
Menge: 1,000 St

**1.3.110 Bremswiderstand**
Bremswiderstand passend zur Anlage.
Menge: 1,000 St

**1.3.120 Rauchmelder**
Rauchmelder für Teildynamische Brandfallsteuerung vor den Haltestellen.
Montage EG, 1.OG sowie Schachtkopf.
Inklusive Zuleitung von der Steuerung zu den Rauchmeldern.
Menge: 3,000 St

#### Abschnitt 1.4 Geschwindigkeitsbegrenzer

**1.4.10 Geschwindigkeitsbegrenzer mit Absinkschutz**
Notbremssystem gemäß EN81-20/50. Schutz gegen unkontrollierte Bewegung des Fahrkorbs (UCM) als auch als Schutzeinrichtung für den aufwärtsfahrenden Fahrkorb gegen Übergeschwindigkeit (SAFÜ) inkl Spanngewichte
Menge: 1,000 St

#### Abschnitt 1.5 Gegengewichtsabtrennung

**1.5.10 Gegengewichtsabtrennung**
Einbau einer Gegengewichtsabtrennung nach EN 81-20; 5.2.5.5.1
Menge: 1,000 St

#### Abschnitt 1.6 Sachverständigenabnahme

**1.6.10 Prüfung vor Erstinbetriebnahme Aufzug**
Veranlassen und Durchführen der Prüfung nach Paragraph 15 Betriebssicherheitsverordnung vor erstmaliger Inbetriebnahme durch eine ZÜS, einschl. Gebühren der ZÜS und Übergabe der Prüfbescheinigung an den AG.
Die Bereitstellung von Prüfgewichten ist mit einzukalkulieren
Menge: 1,000 St
Leistungsbereichkatalog: 069
DIN276_08: 771
Kostengruppe DIN 276 2018-12: 762

#### Abschnitt 1.7 Dokumentation

**1.7.10 Dokumentation**
Bedienungs und Bestandsdokumentation
für die Aufzugsanlage

Zusammenstellen und Liefern aller für die Bedienung,
Wartung und Instandsetzung erforderlichen Unterlagen
incl. Kurzanleitung in Papierform und Digital

Eine Revisionsakte beinhaltet folgendes:
- Bestandszeichnungen/Revisionspläne aktualisiert auf
  montierten Stand, farbig angelegt, gekennzeichnet als
  Revisionsplan.
- Lageplan / Grundrisspläne
- Anlagenschemata /Funktionsschemata aktualisiert auf
  montierten Stand, farbig angelegt, gekennzeichnet als
  Revisionsplan
- Technische Zeichnungen über die Einbauteile,
  gekennzeichnet als Revisionsplan
- Anlagen- und Funktionsbeschreibung
- Zusammenstellung der Messprotokolle/Prüfprotokolle
- Verteilungsplan Aufzug als allpoligen Stromlaufplan mit
  Stromkreisnummer, Klemmennummer
- zusätzlich ein Satz Papierpausen der Verteilerpläne,
  deponiert in den Plantaschen der Verteiler
- Errichterbescheinigung
- Bauartnachweise
- Pruefbescheinigungen
- Stücklisten
-Notfallplan
- Protokolle über die nach VDE durchzuführende
  Erstprüfung
- Isolationsmessungen, Schleifenwiderstandsmessung
- Auslegungs- und Betriebsdaten
  durchgeführten endgültigen Einstellungen und
  Messungen
- Technische Unterlagen, Betriebsvorschriften,
  gem. Angabe der Hersteller, bzw. VDE/VDS
- Für  Personenaufzug zusätzlich in DIN 81 Teil 1
  aufgeführten Unterlagen mit Prüfbuch.
- Liste über Anlagenteile nach Typ, Hersteller, für die
  eine Wartung oder Prüfung notwendig bzw. zu empfehlen
  ist, mit Angabe der erforderlichen Werkzeuge:
      - Wartungsintervalle, wenn erforderlich
      - Liste über die Anlagen, welche auf Grund
  öffentlich-rechtlicher Vorschriften einer
  Überwachungspflicht unterliegen
    - Prüfbücher mit dem Ergebnis der vor der
  Inbetriebnahme durchgeführten Abnahmeprüfungen
- Wartungsbücher für die anstehenden Wartungen
- Abnahmeprotokoll Sachverständigenabnahmen
- Bescheinigung über die Einweisung des Bedienungs
  personals, Lehrer durch den Anlagenhersteller in die
  Funktion der Anlage.
Menge: 1,000 St

**1.7.20 Einweisung Personenbefreiung TRBS 3121 Teilnahmebestätigung/Zertifikat**
STLB-Bau 2025-10 069
Einweisung von beauftragten Personen des AG vor Ort an der installierten Anlage zur Durchführung der regelmäßigen Inaugenscheinnahme und Funktionskontrolle nach TRBS 3121 und von Befreiungsmaßnahmen eingeschlossener Personen mit praktischen Übungen, einschl. Ausstellen einer Teilnahmebestätigung/eines Zertifikates je Teilnehmer, 3 Teilnehmer, Durchführung der Einweisung vor Erstinbetriebnahme.
Menge: 1,000 St
Leistungsbereichkatalog: 069
DIN276_08: 461
Kostengruppe DIN 276 2018-12: 461
